# Schlosser- / Metallbau
Angebotsaufforderung (GAEB DA XML 3.2, DA83)
Projekt: byndl-MUSTER-EFH
Währung: EUR
Erstellt mit: byndl, byndl Bauplattform (byndl.de), 16.10.2026

## SCHL Leistungsverzeichnis Schlosser- / Metallbau
Datum: 16.10.2026

### 00 Vorbemerkungen

*Hinweis*
MUSTER: Beispiel-Leistungsverzeichnis von byndl.de für ein Beispielprojekt – Kernsanierung eines Einfamilienhauses (Baujahr 1968) mit energetischer Modernisierung, rund 147 m² Bodenfläche, unbewohnt während der Bauzeit. Mengen, Maße, Preise und Annahmen gelten nur für dieses Beispiel und ersetzen weder Planung noch Bestandsaufnahme; Preise sind eine Kostenschätzung als Orientierung, verbindlich ist erst das Angebot eines Betriebs nach dem Ortstermin. Für ein eigenes Vorhaben entsteht das passende Leistungsverzeichnis unter byndl.de aus der Beschreibung des eigenen Projekts.
GRUNDLAGEN: Ausführung nach VOB Teil C, ATV DIN 18299 und ATV DIN 18360 (Metallbauarbeiten). Herstellung der Stahl- und Edelstahlbauteile nach DIN EN 1090-2, Ausführungsklasse EXC2; der Bieter muss nach DIN EN 1090-1 zertifiziert sein. Geländer, Handläufe und Absturzsicherung nach DIN 18065 (Gebäudetreppen) und den Anforderungen der Landesbauordnung an Umwehrungen; Lastannahmen nach DIN EN 1991-1-1 mit Nationalem Anhang (Holmlast für Wohnflächen). Korrosionsschutz nach DIN EN ISO 12944 (innen Korrosivitätskategorie C1, außen C2); Verglasung des Vordachs nach DIN 18008 (Glas im Bauwesen). Vertragsgrundlage ist der byndl-Werkvertrag zum Pauschalfestpreis in Anlehnung an die VOB/B.
MATERIAL/SYSTEM: Treppengeländer und Absturzsicherung aus Flachstahl S235JR nach DIN EN 10025-2, geschweißt, nach Strahlen und Phosphatierung pulverbeschichtet nach DIN 55633 in RAL 7016 (Anthrazitgrau), Feinstruktur matt, Schichtdicke mindestens 80 µm; eine Feuerverzinkung ist im trockenen Innenbereich nicht vorgesehen. Wandhandlauf Keller und Vordach aus nichtrostendem Stahl 1.4301, Oberfläche geschliffen Korn 240. Vordachverglasung aus Verbundsicherheitsglas aus 2 × 8 mm teilvorgespanntem Glas mit Zwischenfolie, punktförmig gehalten; die Glashalterung muss eine allgemeine bauaufsichtliche Zulassung bzw. allgemeine Bauartgenehmigung besitzen, die Nachweisunterlagen des Systemherstellers (Typenstatik) sind vor der Fertigung vorzulegen. Befestigung des Vordachs durch das WDVS mit bauaufsichtlich zugelassenen, thermisch getrennten Abstandsmontageelementen (z. B. fischer Thermax oder gleichwertig). Referenzprodukte gelten stets mit dem Zusatz „oder gleichwertig“.
UNTERGRUND/BESTAND: Treppe EG–DG: Stahlbetontreppe mit freier Seite; die Geländerpfosten werden seitlich an der Stirnseite der Laufplatte in Stahlbeton verankert. Absturzsicherung: seitliche Befestigung an der Stirnseite der 16 cm starken Stahlbetondecke am Treppenloch DG; Rand- und Achsabstände der Anker nach Zulassung bzw. ETA sind einzuhalten. Kellertreppe: Wandhandlauf an der geputzten Treppenwand aus Beton bzw. Mauerwerk. Vordach: Außenwand aus Hochlochziegeln 30 cm (Baujahr 1968) mit ca. 2 cm Kalkzement-Altputz, darauf neues WDVS aus EPS 160 mm mit mineralischem Oberputz; Verankerung im Mauerwerk bzw. im Sturz über der Haustür. Die Eignung der Verankerung für den vorgefundenen Verankerungsgrund ist nach dem Ortstermin mit dem verbindlichen Angebot zuzusichern; ist die Steinfestigkeit nicht eindeutig bestimmbar, sind Ausziehversuche erforderlich (Bedarfsposition).
SCHNITTSTELLEN: Holzhandlauf Eiche auf dem Aufnahmeprofil des Treppengeländers sowie Trittstufen, Setzstufen und Austrittskante: Gewerk Tischler / Innenausbau; dieses LV liefert die Grundkonstruktion mit Pfosten, Füllung und vorgebohrtem Aufnahmeprofil. Parkett und Abschlusswinkel an der Treppenlochkante: Gewerk Bodenbelagsarbeiten; Estrich-Abschlussprofil an der Deckenstirn: Gewerk Estricharbeiten (Flanschplatten der Pfosten unterhalb davon an der Rohdecke verankern). WDVS, Putzanschlüsse und Abdichtung der Durchdringungen am Vordach: Gewerk Fassade (WDVS); die Abstandsmontageelemente werden in Abstimmung mit diesem Gewerk nach dem Dübeln der Dämmplatten und vor dem Armieren gesetzt. Fassadengerüst: Gewerk Gerüstbau (Mitbenutzung für das Setzen der Montageelemente); das Vordach selbst wird nach dem Gerüstabbau montiert. Wand- und Treppenbeschichtungen: Gewerk Maler- & Lackierarbeiten; die Handläufe werden danach montiert. Außenleuchte an der Haustür: Gewerk Elektroinstallation (Lage mit dem Vordach abstimmen). Die Geländer werden in bewährter Regelbauweise ausgeführt; ein gesonderter Standsicherheitsnachweis ist nicht Bestandteil dieses LV.
MENGEN/AUFMASS: Das vorläufige Angebot erfolgt auf Basis der in diesem LV angegebenen Mengen und Längen; eine Mengenprüfung durch den Bieter ist vor der vorläufigen Beauftragung nicht möglich und wird nicht vorausgesetzt. Nach vorläufiger Beauftragung sind Mengen und örtliche Gegebenheiten im Rahmen des Ortstermins bzw. anhand von Plänen und Unterlagen zu verifizieren; mit Abgabe des verbindlichen Angebots gelten die Mengen als vom Bieter geprüft. Das Fertigungsaufmaß nach Pos. 01.01.001 dient ausschließlich der Fertigung. Vergütet wird ein Pauschalfestpreis auf Grundlage des verbindlichen Angebots; ein Abrechnungsaufmaß findet nicht statt. Eventual- und Bedarfspositionen (NEP) sind nicht im Pauschalfestpreis enthalten und werden nur auf Anordnung des Auftraggebers zum angebotenen Einheitspreis vergütet.
KALKULATION: In die Einheitspreise einzurechnen sind alle Nebenleistungen nach ATV DIN 18299 und DIN 18360, jeweils Abschnitt 4.1, insbesondere Werkstatt- und Montageplanung mit Freigabe durch den Auftraggeber, Werkstattfertigung einschließlich Oberflächenbehandlung, Transport, Befestigungs- und Verankerungsmittel (soweit nicht gesondert ausgeschrieben), Schutzfolien, Ausbessern eigener Montageschäden, Leitern und Gerüste bis 2 m Arbeitshöhe sowie Beseitigen eigener Abfälle. Die Baustelleneinrichtung ist wegen des geringen Umfangs in die Einheitspreise einzurechnen. Baustrom stellt der Auftraggeber kostenlos. Alle Preise netto zuzüglich der gesetzlichen Mehrwertsteuer.
BAUSTELLE/LOGISTIK: Zufahrt für LKW bis 7,5 t über die eigene Einfahrt, Lagerfläche auf dem Grundstück (ca. 60 m²). Das Haus ist während der gesamten Bauzeit unbewohnt. Arbeitszeiten werktags 7–18 Uhr, keine Sonderauflagen. Die Treppe ist der einzige Zugang ins Dachgeschoss und darf während der Geländermontage nur kurzzeitig nach Absprache gesperrt werden.
ABLAUF: Fertigungsaufmaß nach dem Einbau der Tritt- und Setzstufen; Montage von Treppengeländer und Absturzsicherung vor dem Holzhandlauf des Gewerks Tischler / Innenausbau; Abstandsmontageelemente für das Vordach nach dem Dübeln und vor dem Armieren; Vordach nach Gerüstabbau und Fertigstellung des Oberputzes; Edelstahlhandlauf im Keller nach Wand- und Treppenbeschichtung. Mehrere Montageabschnitte mit den zugehörigen Anfahrten sind einzurechnen.

### 01 Fertigungsaufmaß und Arbeitsbühne

#### 01.01 Fertigungsaufmaß und Arbeitsbühne

**01.01.001 Fertigungsaufmaß vor Ort für Geländer, Handläufe und Vordach**
Fertigungsaufmaß vor Ort für alle maßgefertigten Metallbauteile: Treppe EG–DG nach dem Einbau der Holzstufen (Steigungen, Laufneigung, Stufenüberstand an der freien Seite, Stirnseite der Laufplatte), Treppenloch DG mit Deckenstirn und Austritt, Kellertreppe sowie Wandfläche und Haustürsturz für das Vordach mit Lage der Befestigungspunkte. Die Maße werden dokumentiert und sind Grundlage der Werkstattplanung, die dem Auftraggeber vor Fertigung zur Freigabe vorgelegt wird. Das Aufmaß dient ausschließlich der Fertigung; ein Abrechnungsaufmaß ist damit nicht verbunden.
Hinweis: Maßanfertigung Geländer, Handlauf und Vordach.
Menge: 1,000 psch

**01.01.002 Stellen und Vorhalten mobile Arbeitsbühne für Montagearbeiten**
Stellen, Vorhalten für die Dauer der Montage und Räumen einer mobilen Arbeitsbühne bzw. eines Podestgerüsts im Treppenauge und in der Diele für die Montage der seitlich befestigten Geländerpfosten an der Stirnseite der Treppenlaufplatte und an der Deckenstirn des Treppenlochs DG. Arbeitshöhe bis ca. 3,5 m über Fußboden EG, standsicher nach Aufbau- und Verwendungsanleitung des Herstellers, mit Seitenschutz. Schutz der fertigen Fliesen- und Treppenoberflächen durch lastverteilende Unterlagen ist enthalten.
Hinweis: Innenmontage am Treppenloch, Absturzkante ca. 2,8 m über EG.
Menge: 1,000 psch

### 02 Treppengeländer EG–DG und Absturzsicherung DG

#### 02.01 Treppengeländer EG–DG und Absturzsicherung DG

**02.01.001 Lieferung und Montage Treppengeländer Flachstahl pulverbeschichtet, 4,20 m**
Lieferung und Montage eines Treppengeländers aus Flachstahl S235JR an der freien Seite der geraden Treppe EG–DG, Länge 4,20 m parallel zur Laufneigung. Pfosten aus Flachstahl 50 × 12 mm im Abstand von höchstens 1,20 m, seitlich mit angeschweißten Flanschplatten und Distanzstücken an der Stirnseite der Stahlbeton-Laufplatte befestigt (je Pfosten zwei Injektionsanker M10), Füllung aus senkrechten Flachstahlstäben 30 × 8 mm mit lichtem Abstand höchstens 120 mm, Obergurt als Aufnahmeprofil für den Holzhandlauf aus Flachstahl 40 × 8 mm mit Senkbohrungen im Abstand von höchstens 300 mm zur Verschraubung von unten. Oberkante des aufgesetzten Holzhandlaufs 90 cm über Stufenvorderkante; seitlicher lichter Abstand zu den Stufenstirnkanten höchstens 60 mm, keine leiterartigen Querteile, die Füllstäbe reichen bis unter die Stufenebene. Oberfläche gestrahlt, phosphatiert und pulverbeschichtet RAL 7016 Feinstruktur matt, Schweißnähte sichtseitig verschliffen; Bemessung für die Holmlast nach DIN EN 1991-1-1 mit Nationalem Anhang. Werkstattfertigung, Oberfläche, Transport, Verankerung und Montage sind enthalten; der Holzhandlauf ist Leistung des Gewerks Tischler / Innenausbau.
Hinweis: Treppengeländer 4,2 m lt. Projektbeschreibung; ca. 5 Pfosten.
Menge: 4,200 m

**02.01.002 Lieferung und Montage Absturzsicherung Flachstahl pulverbeschichtet am Treppenloch DG, 3,50 m**
Lieferung und Montage einer Absturzsicherung (Brüstungsgeländer) aus Flachstahl S235JR an der freien Längsseite des Treppenlochs im Flur DG, Länge 3,50 m, Höhe 1,00 m über Fertigfußboden, in gleicher Ausführung wie Pos. 02.01.001. Pfosten aus Flachstahl 50 × 12 mm im Abstand von höchstens 1,20 m, seitlich mit Flanschplatten an der Stirnseite der Stahlbetondecke befestigt (je Pfosten zwei Injektionsanker M10, Randabstände nach Zulassung), Füllung aus senkrechten Flachstahlstäben 30 × 8 mm mit lichtem Abstand höchstens 120 mm, bis unter die Deckenoberkante geführt, Handlauf als Obergurt aus Flachstahl 50 × 10 mm mit gerundeten Kanten. Anschluss an das Treppengeländer am oberen Treppenende ohne Öffnung über 120 mm, Abschluss an der Wand mit Wandanschlussplatte. Oberfläche gestrahlt, phosphatiert und pulverbeschichtet RAL 7016 Feinstruktur matt. Werkstattfertigung, Oberfläche, Transport, Verankerung und Montage sind enthalten.
Hinweis: Absturzsicherung 3,5 m lt. Projektbeschreibung; ca. 4 Pfosten.
Menge: 3,500 m

### 03 Handlauf Kellertreppe

#### 03.01 Handlauf Kellertreppe

**03.01.001 Lieferung und Montage Wandhandlauf Edelstahl Ø 42,4 mm an der Kellertreppe, 4,00 m**
Lieferung und Montage eines Wandhandlaufs aus nichtrostendem Stahl 1.4301, Rundrohr Ø 42,4 × 2,0 mm, geschliffen Korn 240, an der Kellertreppe parallel zur Laufneigung in 90 cm Höhe über Stufenvorderkante nach DIN 18065, Länge 4,00 m. Beide Enden mit Endbogen zur Wand geführt und verschlossen, Befestigung auf fünf Edelstahl-Wandhaltern mit Rosette im Abstand von höchstens 1,0 m, lichter Wandabstand mindestens 50 mm. Verankerung mit für Beton bzw. Mauerwerk zugelassenen Dübeln, Leitungsverlauf vor dem Bohren prüfen. Montage nach Wand- und Treppenbeschichtung, Schutzfolie bis zur Abnahme.
Hinweis: Wandhandlauf Kellertreppe 4,0 m lt. Projektbeschreibung.
Menge: 4,000 m

### 04 Vordach Haustür

#### 04.01 Vordach Haustür

**04.01.001 Lieferung und Setzen thermisch getrennter Abstandsmontageelemente durch das WDVS für das Vordach**
Lieferung und Setzen von bauaufsichtlich zugelassenen Abstandsmontageelementen mit thermischer Trennung für die Befestigung des Vordachs durch das WDVS (EPS 160 mm) in das Hochlochziegelmauerwerk bzw. den Sturz über der Haustür: Gewindestange M12 aus nichtrostendem Stahl, Injektionsmörtel mit Siebhülse für Lochsteine, druckfester Kunststoffkonus in der Dämmebene und Dichtelement für den Putzanschluss (z. B. fischer Thermax oder gleichwertig). Setzen nach dem Kleben und Dübeln der Dämmplatten und vor dem Armieren in Abstimmung mit dem Gewerk Fassade (WDVS), Lage nach Werkstattplanung des Vordachs. Bohren, Reinigen der Bohrlöcher, Aushärten nach Zulassung und Setzprotokoll sind enthalten. Vier Befestigungspunkte: zwei Wandanschlüsse der Zugstangen und zwei wandseitige Glashalter.
Hinweis: 4 Befestigungspunkte des Vordachsystems (Annahme).
Menge: 4,000 Stk

**04.01.002 Lieferung und Montage Vordach Glas/Edelstahl 1,60 × 1,00 m über der Haustür**
Lieferung und Montage eines Vordachs über der Haustür, Breite 1,60 m, Ausladung 1,00 m, als Systemvordach: Tragkonstruktion aus nichtrostendem Stahl 1.4301, geschliffen, mit zwei Zugstangen mit Wandanschluss und vier Glaspunkthaltern (zwei wandseitig, zwei an den Zugstangen), Verglasung aus Verbundsicherheitsglas aus 2 × 8 mm teilvorgespanntem Glas, klar, Kanten poliert, Neigung ca. 5° zur Vorderkante. Bemessung für Eigengewicht, Schnee und Wind am Standort nach DIN EN 1991 auf Grundlage der Typenstatik bzw. Zulassung des Systemherstellers. Befestigung auf den mit Pos. 04.01.001 gesetzten Abstandsmontageelementen, die hier nicht nochmals zu berechnen sind; Abdichten der Wandanschlüsse mit dem Dichtsystem der Montageelemente. Montage nach Gerüstabbau und Fertigstellung des Oberputzes, Ausrichten und Schutzfolien sind enthalten.
Hinweis: Vordach 1,60 × 1,00 m lt. Projektbeschreibung, Komplettpreis ohne Befestigungselemente.
Menge: 1,000 Stk

### 05 Sonstiges / Eventualpositionen

#### 05.01 Sonstiges / Eventualpositionen

**05.01.001 NEP: Ausziehversuche am Verankerungsgrund für die Vordachbefestigung**
Bedarfsposition, nur auf Anordnung des Auftraggebers: Ausziehversuche am Bauwerk nach den Vorgaben der Zulassung bzw. des Ankerherstellers zur Bestimmung der zulässigen Ankerlasten im Hochlochziegelmauerwerk, sofern Steinart und Steinfestigkeit beim Ortstermin nicht eindeutig bestimmt werden können. Umfang je Prüfserie: Setzen der Versuchsanker, Prüfung mit kalibriertem Prüfgerät, Auswertung und Prüfprotokoll. Ergeben die Versuche geringere zulässige Lasten, ist die Befestigung in Abstimmung mit dem Auftraggeber anzupassen.
Hinweis: Eine Prüfserie, nur bei unklarem Verankerungsgrund.
Bedarfsposition (NEP): Abrechnung nur bei tatsächlicher Beauftragung/Ausführung.
Menge: 1,000 Stk
